# BAB Bodyplethymograph
Angebotsaufforderung (GAEB 90, DA83)
Währung: EUR
Auftraggeber: Asklepios Klinikum Bad Abbach GmbH

## Zusätzlicher Text
In den Vergabeunterlagen nicht als Vertragsbestandteile aufgeführte
Unterlagen, insbesondere Liefer-, Vertrags-und Zahlungsbedingungen des
Auftragnehmers werden nicht Vertragsbestandteil.

1. Angebotsausarbeitung
Die Ausarbeitung erfolgt kostenlos. Eine Entschädigung hierfür erfolgt
nicht.

2. Fehler im Angebot
Streichungen und Zusätze des Angebotstextes sind nicht erlaubt und
machen das Angebot ungültig.

3. Leistungsumfang
Der Bieter erklärt, dass ihm Art und Umfang der zur gebrauchsfertigen
Erstellung der ausgeschriebenen Leistungen erforderlichen Lieferungen
und Leistungen, auch wenn diese nicht explizit aufgeführt und
beschrieben sind, bekannt sind und Grundlage seines Angebotes bilden.
Daher wird davon ausgegangen, dass es sich bei den angebotenen Geräten
und Anlagen um vollständige, funktionsfähige Einheiten, mit den im
Leistungsverzeichnis beschriebenen Eigenschaften, einschl. der
erforderliche Warn- und Sicherheitseinrichtungen handelt. Es werden
daher Nachforderungen der Auftragnehmer für die Lieferung von Teilen,
die nicht im Text ausdrücklich erwähnt, die jedoch für die einwandfreie
und sichere Funktion erforderlich sind, ausgeschlossen.
Auf unzureichende Kenntnis oder irrtümliche Vorstellungen kann er sich
nicht berufen. Nachforderungen sind ausgeschlossen.
Weiterhin wird davon ausgegangen, dass das Angebot die Anlieferung zur
Verwendungsstelle des Bedarfsträgers, einschl. Zwischenlagerung auf dem
Krankenhausgelände, falls erforderlich, beinhaltet, d.h. alle
Frachtkosten (Rollgeld) sind einzukalkulieren.

Mit Abgabe des Angebotes erklärt der Bieter seine Zustimmung

4. Qualitäten
Bei der Angebotskalkulation ist zu berücksichtigen, dass der Bauherr
davon ausgeht, dass die zu beschaffenden Modalitäten für mind. 10 Jahre
betrieben werden sollen.
Eine CE-Kennzeichnung ist erforderlich. Das Gerät muss den geltenden
Vorschriften und Gesetzen genügen

5. Abfall
Verpackungen verbleiben nach erfolgreicher Lieferung im Besitz des AN
und müssen fachgerecht entsorgt werden.

6. Dokumentation
Vor Abnahme sind die vollständigen Bestandsunterlagen in Papierform und
elektronisch auf einem Datenträger zu übergeben. Zu den
Bestandsunterlagen gehören Gerätebestandslisten, Erfassungsbögen,
Zertifizierungen, Konformitätserklärungen, werksseitige Prüfprotokoll,
Bauerartzulassungen, Bedienungsanleitungen, Pflegehinweise,
Wartungsanleitungen und Einweisungsprotokolle.

7. Gewährleistung
Die Gewährleistung beträgt auf die Anlage und Systemkomponenten beträgt
3 Jahre

## Zusätzlicher Text
Mit der Abgabe des Angebotes erkennt der Bieter die Bedingungen an.
Der Bieter erklärt hiermit:

a) dass er die Ausschreibung auf ihre Vollständigkeit und Schlüssigkeit
hin geprüft hat, insbesondere darauf, dass keine von den in der Liste
der Angebots- und Ausschreibungsunterlagen aufgeführten Unterlagen und
Seiten fehlen,
b.) dass er die Ausschreibung lückenlos gelesen hat,
c.) dass der Text der Ausschreibung nicht unverständlich und nicht
mehrdeutig ist,
d.) dass bei eventuellen Rückfragen eine zufriedenstellende,
ausreichende Erklärung erfolgte,
e.) dass er alle sonstigen, preisbeeinflussenden Umstände geprüft und
bewertet hat und  Nachträge nicht zu erwarten sind,
f.) dass er diese Ausschreibung mit allen in der Liste der
Angebotsunterlagen aufgeführten Anlagen ohne Einschränkungen durch seine
Unterschrift als maßgeblichen Vertragsbestandteil anerkennt.

Mit Abgabe des Angebotes gilt die Erklärung als abgegeben

## Zusätzlicher Text
Einleitung:
Asklepios zählt zu den größten privaten Klinikbetreibern in
Deutschland. Die Klinikgruppe steht für eine hoch qualifizierte
Versorgung ihrer Patienten mit einem klaren Bekenntnis zu medizinischer
Qualität, sozialer Verantwortung und Innovation.
Das aus dem Fachkrankenhaus für Orthopädie und Rheumatologie sowie dem
Zentrum für orthopädische und rheumatologische Rehabilitation bestehende
Klinikum betreibt insgesamt 468 Betten.
Das Asklepios Klinikum Bad Abbach bietet seinen Patienten höchste
medizinische Qualität bei der Behandlung. Mit 5 Fachabteilungen ist das
Fachkrankenhaus am Asklepios Klinikum Bad Abbach eine weit über die
Region hinaus bekannte Anlaufstelle. So ist die Klinik und Poliklinik
für Orthopädie seit 2000 in den Lehr- und Forschungsbetrieb der
Universität Regensburg integriert.

Ausschreibungsgegenstand:
Für das Asklepios Klinikum Bad Abbach soll ein neuer Bodyplethysmograph
mit Anbindung an das KIS beschafft werden.
Anzubieten ist ein Bodyplethymographie-System für Erwachsene und Kinder
Das angebotene Bodyplethysmograph muss mind. die nachfolgend
angeführten Anforderungen ? Mindestkriterien ? vollständig erfüllen:

## A-BABMT2302659
Datum: 10.05.24

### Bereich 1 Los 1 Bodyplethysmograph

#### Abschnitt 1.1 Bodyplethysmograph

**1.1.01 Bodyplethysmographie-Kabine**
Die Bodyplethysmographie-Kabine mit Messmodul muss
bestehen aus einer
Ganzglaskabine mit einem höhenverstellbaren Stuhl mit
Rückenlehne zugelassen für Patientengewicht von mind.
150kg.elektromagnetischen oder magnetischen
Türverschluss, die von innen und von außen zu öffnen
istEiner Messeinheit mit höhenvariablem SchwenkarmEine
Handeichpumpe zur Eichung des Ultraschallsensors Die
Kabine muss automatisch kalibrierbar sein.

Typ/Hersteller'........................................
..................................'

Bewertungskriterium:
Kann der Schwenkarm für die Messeinheit außerhalb der
Kabine für Patienten im Rollstuhl geschwenkt werden?
'..................................'Ja/Nein Ja=25 Pkt;
nein= 0 Punkte

Bewertungskriterium:
Wird ein kalibrierungsfreier Ultraschallsensor als
Messsystem
verwendet?'...................................'Ja/Nein
Ja= 25 Pkt; nein= 0 Punkte
Menge: 1,000 St

**1.1.02 Messprogramme**
Folgende Messprogramme sind mind. mit anzubieten:
Statische Lungenvolumina wie unter anderem das totale
Lungenkapazität (TLC), funktionelle Residualkapazitäten
(FRCpleth), Residualvolumen (RV)Spezifische
AtemwegswiderstandsmessungenSpirometriemessungen wie
Fluss-Volumen-Messungen und langsame und forcierte
Spirometrieder maximal Atemgrenzwert
(MVV)DiffusionsmessungOkklusionsmethode
(Rocc)Atemmuskelfunktion wie P0.1, PlmaxMax. inspir./
exspir. Druck (MIP/MEP)Ein Diffusion-Druckminderer und
eine Gasflasche 10 l mit Diffusionsgas ist mit
anzubieten.
Menge: 1,000 St

**1.1.03 Bedien- und Auswerteeinheit**
Es ist ein Gerätewagen mit Rollen zur Aufnahme von
Analysegerät, Monitor und PC anzubieten. Die Rollen
müssen arretierbar sein. Sollte der aktuell vorhandene
Gerätewagen weiter benutzt werden können, so ist in der
Position 0? einzutragen.
Menge: 1,000 St

**1.1.04 Software und Hardware**
Es muss ein PC, Maus und Tastatur und Monitor geliefert
werden.

Tastatur und Maus müssen vollständig gekapselt und
desinfizierbar sein. Anzubieten ist außerdem ein mind.
24? TFT-Bildschirm.

Es ist eine Bodyplethysmographie-Software anzubieten,
mit der die Messergebnisse aus den oben genannten
Messprogrammen vollumfänglich analysiert und
diagnostiziert werden können. Der Ausdruck von
Befundergebnissen muss auf einem Netzwerkdrucker
ausdruckbar sein.

Die Bodyplethysmographie-Software muss paketierbar sein
und unter Betriebssystem aktuell Windows 10 über die
Softwareverteilung installiert werden können.
Menge: 1,000 St

**1.1.05 Anbindung an das KIS**
Die Bodyplethysmographie-Software ist an das führende
Krankenhausinformationssystem anzubinden.
Hierbei soll die Anforderung der Untersuchung mit
Übertragung der notwendigen Patientendaten und
Rückübertragung der Parameter und Befunde in die
Patientenakte übergeben werden. Die Anbindung ist nach
den Vorgaben des KIS-Herstellers Dedalus Orbis
durchzuführen. Das Angebot muss für die Anbindung alle
erforderlichen Komponenten und Schnittstellen
enthalten. Dienstleistungskosten von Dedalus Orbis sind
nicht einzurechnen.

Bewertungskriterium:
Können in der Bodyplethysmograph-Software kostenfrei
vorhandene Patientenmessungen übernommen
werden?'.....................................'Ja/Nein
Ja= 300 Pkt; nein= 0 Punkte
Menge: 1,000 St

**1.1.06 Zubehör**
Anzubieten sind 100 Einweg-Mundstücke mit Filter sowie
100 Stück Nasenklammern
Menge: 1,000 St

**1.1.07 Demontage und Entsorgung**
Am Standort muss der vorhandene MasterScreen
Bodyplethysmograph demontiert, abtransportiert und
fachgerecht und gesetzlich konform entsorgt werden,
einschl. Entsorgungsnachweis.
Alternativ ist auch ein Rückkauf zulässig. Sollte der
Fall sein, ist der Rückkaufpreis als negativer
Einheitspreis einzurechnen.
Menge: 1,000 St

**1.1.08 Schulung und Projektmanagement**
Das Projektmanagement beinhaltet:
Professionelle Projektbegleitung zur Umsetzung des
Gesamtprojektes durch den AN, sowie alle sonstigen
beauftragten Komponenten.
Installation und Konfiguration der beauftragten Hard-
und Software zu einem funktionsfähigen Gesamtsystem
Einrichtung von Schnittstellen innerhalb des
beauftragten Software-Lieferumfanges.
Test aller Hard- und Softwarekomponenten zur
Vorbereitung der Abnahme.
Unterstützung bei Anfragen der IT-Abteilung.
Projektabnahme: Projektabnahme in Zusammenarbeit mit
den vom Krankenhaus zur Überwachung abgestellten
Mitarbeitern.
Projektübergabe an den Betreiber- Beauftragten
Personal- und Nutzertraining in zeitlicher Abstimmung
mit dem Nutzer
Basistraining mit der Einweisung und Übung des
Personals in die Bedienphilosophie und die
Grundfunktionen des Systems mit Erläuterung aller
Routineapplikationen und Übungen zu den
Standard-Untersuchungstechniken. ?Follow-Up?-
Aufbautraining. Folgende Trainings sind zu kalkulieren:
a: für die Anwender zwei Schulungen, je 10 Teilnehmer
pro Schulungb: für Techniker eine Schulung mind. 1
Teilnehmer pro Schulung
Bewertungskriterium:
Kann das Gerät innerhalb von 4 Wochen geliefert
werden?'.......................................'Ja/Nein
Ja= 50 Pkt; nein= 0 Punkte
Menge: 1,000 Psch

USt %: 19,00
